# Poço de bombagem provisório

- Propriedade do ficheiro: CYPE INGENIEROS, S.A.
- Formato: FIEBDC-3/2002
- Moeda: EUR
- Custos indirectos: 3.00 %
- IVA: 23.00 %

## A Acondicionamento do terreno

### AH Bombagens

#### AHP Poços de bombagem

**AHP010** Ud Poço de bombagem provisório.
Poço de bombagem provisório, "PANTALLAX", até 14 m de profundidade, realizado com tubo de aço de 45 cm de diâmetro, para alojamento de bomba submergível, a utilizar nos trabalhos de bombagem de água do fundo da escavação.
Critérios considerados na determinação do preço da unidade de obra: O preço não inclui a bomba submergível.
Inclui: Cravação do tubo para formar o poço. Escavação do poço pelo interior do tubo. Armazenamento do material removido. Enchimento do poço.
Critério de medição de projecto: Número de unidades previstas, segundo documentação gráfica de Projecto.
Critério de medição de obra: Medir-se-á o número de unidades realmente executadas segundo especificações de Projecto.

| Código | Un | Descrição | Rendimento | Preço | Importância |
|---|---|---|---|---|---|
| mt11dap010b | Ud | Poço de bombagem provisório, "PANTALLAX", até 14 m de profundidade, realizado com tubo de aço de 45 cm de diâmetro. (material) | 1.000 | 2620.00 | 2620.00 |
| % | % | Custos directos complementares | 2 % | 2620.00 | 52.40 |
|  |  | Custos directos |  |  | 2672.40 |
