# Ancoragem permanente de parede moldada

- Propriedade do ficheiro: CYPE Ingenieros S.A.
- Formato: FIEBDC-3/2016
- Programa: Gerador de preços para construção civil. CYPE Ingenieros, S.A.
- Data: 22/10/2024
- Moeda: EUR
- Custos indirectos: 3 %
- IVA: 23 %

## C Fundações

### CC Contenções

#### CCP Paredes moldadas

**CCP082** m Ancoragem permanente de parede moldada.
Ancoragem permanente de parede moldada ao terreno, "PANTALLAX", com inclinação de 30° em relação ao plano horizontal, até 17,5 m de comprimento, para garantir a estabilidade da parede moldada, durante um tempo de serviço superior a 2 anos, composto dos seguintes trabalhos: extracção de terras com meios mecânicos, através de perfuração da parede moldada e do terreno, com molde de 133 mm de diâmetro exterior; introdução de 3 cabos formados por cordões entrançados de aço de 0,6" (15,2 mm) de diâmetro nominal, lubrificados e embainhados em tubo de PE; injecção à pressão através de sistema de injecção única global (IU), de leitada de cimento CEM I 42,5N, com uma relação água/cimento de 0,4, dosificada em peso, para protecção e formação do bolbo; para assentamento da cabeça de ancoragem permanente, e carga manual de entulho para camião ou contentor.
Inclui: Perfuração da parede e do terreno. Colocação dos cabos. Injecção da leitada. Limpeza dos restos gerados. Carga manual de entulho para camião ou contentor. Realização de ensaios.
Critério de medição de projecto: Comprimento medido desde a face de apoio da cabeça de ancoragem até ao extremo do bolbo, segundo documentação gráfica de Projecto.
Critério de medição de obra: Será medido o comprimento total do cabo das ancoragens executadas segundo especificações de Projecto.

| Código | Un | Descrição | Rendimento | Preço | Importância |
|---|---|---|---|---|---|
| mt07aav110b | m | Cabo formado por cordões de aço, de 0,6" (15,2 mm) de diâmetro nominal e 1860 MPa de carga unitária máxima, para ancoragens "PANTALLAX" ao terreno. (material) | 2 | 3 | 6.000 |
| mt07aav120b | m | Tubo de polietileno de alta densidade (PEAD/HDPE), para embainhar os cabos em ancoragens "PANTALLAX" ao terreno. (material) | 1 | 7 | 7.000 |
| mt08aaa010a | m³ | Água. (material) | 0.011 | 1.5 | 0.017 |
| mt08cem010c | kg | Cimento Portland CEM I 42,5 N, em sacos, segundo NP EN 197-1. (material) | 27.433 | 0.11 | 3.018 |
| mq03pan020b | h | Equipamento mecânico para realização dos trabalhos de perfuração da parede e do terreno, com ou sem molde para ancoragem permanente de parede moldada. (equipamento) | 0.5 | 132.83 | 66.415 |
| mo042 | h | Oficial de 1ª estruturista. (mão de obra) | 0.5 | 23.64 | 11.820 |
| mo089 | h | Ajudante de estruturista. (mão de obra) | 0.5 | 23.07 | 11.535 |
| % | % | Custos directos complementares | 2 % | 105.805 | 2.116 |
|  |  | Custos directos |  |  | 107.921 |

Resíduos:
- colocação: mt07aav110b; factor de resíduo 0.0139329
- colocação: mt07aav120b Tubo de polietileno de alta densidade (PEAD/HDPE), para embainhar os cabos em ancoragens "PANTALLAX" ao terreno; factor de resíduo 0.0412389
- colocação: mt08cem010c Cimento Portland CEM I 42,5 N, em sacos, segundo NP EN 197-1; factor de resíduo 0.0063

## Recursos

**mt07aav110b** m Cabo formado por cordões de aço
Dados técnicos: Custo energético 4.285 MJ; Emissão de CO2 0.281 kg; Código LER 17 04 11; Massa do elemento 0.432 kg; Volume 0.000288 m3
Resíduos:
- embalagem: re150101 Embalagens de papel e cartão. (componente de resíduo); rendimento 0.071 kg; Código LER 15 01 01; Massa do elemento 1 kg; Volume 0.001333 m3

**mt07aav120b** m Tubo de polietileno de alta densidade (PEAD/HDPE), para embainhar os cabos em ancoragens "PANTALLAX" ao terreno
Dados técnicos: Custo energético 389.231 MJ; Emissão de CO2 13.532 kg; Código LER 17 02 03; Massa do elemento 2.8 kg; Volume 0.004667 m3
Resíduos:
- embalagem: re170201 Madeira. (componente de resíduo); rendimento 0.041 kg; Código LER 17 02 01; Massa do elemento 1 kg; Volume 0.000909 m3

**mt08aaa010a** m³ Água
Dados técnicos: Custo energético 60.000 MJ; Emissão de CO2 30.000 kg

**mt08cem010c** kg Cimento Portland CEM I 42,5 N, em sacos, segundo NP EN 197-1
Dados técnicos: Custo energético 7.174 MJ; Emissão de CO2 0.904 kg; Código LER 17 01 01; Massa do elemento 1 kg; Volume 0.000667 m3
Resíduos:
- embalagem: re150101 Embalagens de papel e cartão; rendimento 0.014 kg
- embalagem: re170201 Madeira; rendimento 0.001 kg
- embalagem: re170203 Plástico. (componente de resíduo); rendimento 0.003 kg; Código LER 17 02 03; Massa do elemento 1 kg; Volume 0.001667 m3
