# Impermeabilização de junta de dilatação. Sistema "PANTALLAX"

- Propriedade do ficheiro: CYPE Ingenieros S.A.
- Formato: FIEBDC-3/2016
- Programa: Gerador de preços para construção civil. CYPE Ingenieros, S.A.
- Data: 22/10/2024
- Moeda: EUR
- Custos indirectos: 3 %
- IVA: 23 %

## N Isolamentos e impermeabilizações

### NI Impermeabilizações

#### NIJ Juntas

**NIJ040** m Impermeabilização de junta de dilatação. Sistema "PANTALLAX".
Impermeabilização de junta de dilatação em ensoleiramento geral, abaixo do nível freático. Sistema "PANTALLAX", formado por sistema Geoben "PANTALLAX", geocomposto de bentonite de sódio, de 6 mm de espessura, sobre o betão de limpeza, em horizontal, e no espaço da junta, em vertical, ocupando toda a espessura da laje, após a descofragem da laje num dos lados; execução de ranhura de 3-5x25 cm; colocação de sistema Hypal formado por banda elástica impermeável, de polietileno clorossulfonado, de 20 cm de largura e 2 mm de espessura, com perfurações em todo o seu comprimento para incrementar a aderência e argamassa de três componentes à base de resina epóxi; e vedação de junta, sistema Mortar, com argamassa para reparação e impermeabilização, (rendimento: 18 kg/m).
Inclui: Colocação e fixação da manta. Execução da ranhura. Colocação da membrana. Aplicação da impermeabilização.
Critério de medição de projecto: Comprimento medido segundo documentação gráfica de Projecto.
Critério de medição de obra: Medir-se-á o comprimento realmente executado segundo especificações de Projecto.

| Código | Un | Descrição | Rendimento | Preço | Importância |
|---|---|---|---|---|---|
| mt15ppi050a | m² | Geocomposto de bentonite de sódio, de 6 mm de espessura, formado por um geotêxtil não tecido de polipropileno, de 200 g/m², 5,3 kg/m² de grânulos de bentonite de sódio natural e um geotêxtil tecido de polipropileno, de 110 g/m², para sistema Geoben "PANTALLAX", apto para utilização em ambientes salinos. (material) | 1.6 | 8.25 | 13.200 |
| mt15ppi030a | m² | Banda elástica impermeável, de polietileno clorossulfonado, de 20 cm de largura e 2 mm de espessura, com perfurações em todo o seu comprimento para incrementar a aderência; para vedação de juntas de dilatação, sistema Hypal "PANTALLAX". (material) | 0.2 | 85 | 17.000 |
| mt15ppi040a | kg | Argamassa de três componentes à base de resina epóxi; para vedação de juntas de dilatação, sistema Hypal "PANTALLAX". (material) | 1.22 | 12.13 | 14.799 |
| mt09rev030a | kg | Argamassa para reparação e impermeabilização de superfícies, sistema Mortar "PANTALLAX". (material) | 18 | 0.9 | 16.200 |
| mo032 | h | Oficial de 1ª aplicador de produtos impermeabilizantes. (mão de obra) | 0.85 | 22.68 | 19.278 |
| mo070 | h | Ajudante de aplicador de produtos impermeabilizantes. (mão de obra) | 0.85 | 22.13 | 18.811 |
| % | % | Custos directos complementares | 2 % | 99.288 | 1.986 |
|  |  | Custos directos |  |  | 101.274 |

Resíduos:
- colocação: mt15ppi050a; factor de resíduo 0.03
- colocação: mt15ppi030a; factor de resíduo 0.03
- colocação: mt09rev030a Argamassa para reparação e impermeabilização de superfícies, sistema Mortar "PANTALLAX"; factor de resíduo 0.0063

## Recursos

**mt15ppi050a** m² Geocomposto de bentonite de sódio
Dados técnicos: Custo energético 35.101 MJ; Emissão de CO2 1.196 kg; Código LER 17 06 04; Massa do elemento 5.61 kg; Volume 0.00935 m3
Resíduos:
- embalagem: re170203 Plástico. (componente de resíduo); rendimento 0.034 kg; Código LER 17 02 03; Massa do elemento 1 kg; Volume 0.001667 m3

**mt15ppi030a** m² Banda elástica impermeável
Dados técnicos: Custo energético 263.670 MJ; Emissão de CO2 9.398 kg; Código LER 17 06 04; Massa do elemento 1.9 kg; Volume 0.003167 m3
Resíduos:
- embalagem: re170203 Plástico; rendimento 0.034 kg

**mt09rev030a** kg Argamassa para reparação e impermeabilização de superfícies, sistema Mortar "PANTALLAX"
Dados técnicos: Custo energético 2.394 MJ; Emissão de CO2 0.194 kg; Código LER 17 01 01; Massa do elemento 1 kg; Volume 0.000667 m3
Resíduos:
- embalagem: re150101 Embalagens de papel e cartão. (componente de resíduo); rendimento 0.014 kg; Código LER 15 01 01; Massa do elemento 1 kg; Volume 0.001333 m3
- embalagem: re170201 Madeira. (componente de resíduo); rendimento 0.001 kg; Código LER 17 02 01; Massa do elemento 1 kg; Volume 0.000909 m3
- embalagem: re170203 Plástico; rendimento 0.003 kg
