# Vedação de junta de construção, através da injecção de resina

- Propriedade do ficheiro: CYPE INGENIEROS, S.A.
- Formato: FIEBDC-3/2002
- Moeda: EUR
- Custos indirectos: 3.00 %
- IVA: 23.00 %

## N Isolamentos e impermeabilizações

### NI Impermeabilizações

#### NIJ Juntas

**NIJ120** m Vedação de junta de construção, através da injecção de resina.
Vedação de junta de construção, sistema "PANTALLAX", através de tubo com microperfurações em todo o seu comprimento, de 12 mm de diâmetro exterior, reforçado com cabo de aço em espiral, para injecção de resina, fixado ao suporte cada 25 cm com clipes homologados, sistema Infiltra-Jet "PANTALLAX", através do qual se injecta à pressão resina hidroexpansiva flexível de poliuretano, hidrófoba, de baixa viscosidade, sistema Injet-Flex "PANTALLAX", (consumo médio: 1,2 kg/m). Inclusive injector cónico e tubo de ligação exterior com tampa de protecção.
Inclui: Implantação e corte do tubo. Colocação do tubo para injecção de resina. Colocação das peças de finalização. Colocação dos injectores. Injecção da resina.
Critério de medição de projecto: Comprimento medido segundo documentação gráfica de Projecto.
Critério de medição de obra: Medir-se-á o comprimento realmente executado segundo especificações de Projecto.

| Código | Un | Descrição | Rendimento | Preço | Importância |
|---|---|---|---|---|---|
| mt08tip010 | m | Tubo com microperfurações em todo o seu comprimento, de 12 mm de diâmetro exterior, reforçado com cabo de aço em espiral, para injecção de resina, para sistema Infiltra-Jet "PANTALLAX". (material) | 1.300 | 2.50 | 3.25 |
| mt15ppi010 | kg | Resina hidroexpansiva flexível de poliuretano, hidrófoba, de baixa viscosidade, para sistema Injet-Flex "PANTALLAX". (material) | 1.200 | 10.58 | 12.70 |
| mt15sjd140a | Ud | Injector cónico. (material) | 0.200 | 2.82 | 0.56 |
| mt15sjd150a | Ud | Tubo de ligação exterior com tampa de protecção. (material) | 0.200 | 9.95 | 1.99 |
| mt15sjd160a | Ud | Abraçadeira metálica, para tubo de 13 mm de diâmetro. (material) | 5.000 | 0.48 | 2.40 |
| mq06eim010 | h | Equipamento de injecção manual de argamassas fluidas e resinas. (equipamento) | 0.348 | 1.72 | 0.60 |
| mo032 | h | Oficial de 1ª aplicador de produtos impermeabilizantes. (mão de obra) | 0.435 | 22.68 | 9.87 |
| mo070 | h | Ajudante de aplicador de produtos impermeabilizantes. (mão de obra) | 0.435 | 22.13 | 9.63 |
| % | % | Custos directos complementares | 2 % | 41.00 | 0.82 |
|  |  | Custos directos |  |  | 41.82 |
