# Aluguer de bomba submergível para micropoço

- Propriedade do ficheiro: CYPE Ingenieros S.A.
- Formato: FIEBDC-3/2016
- Programa: Gerador de preços para construção civil. CYPE Ingenieros, S.A.
- Data: 22/10/2024
- Moeda: EUR
- Custos indirectos: 3 %
- IVA: 23 %

## A Acondicionamento do terreno

### AH Bombagens

#### AHB Bombas submergíveis

**AHB120** Ud Aluguer de bomba submergível para micropoço.
Aluguer diário de bomba submergível para micropoço, "PANTALLAX", de 3 kW de potência, para trabalhos de bombagem de água no fundo da escavação. Incluindo tubagem de impulsão até à sua ligação com o colector perimetral ou ponto de descarga, válvula de regulação de caudal, válvula antirretorno, quadro de protecção, sondas de nível, acessórios, uniões e peças especiais para a instalação da bomba e a sua ligação à rede eléctrica.
Critérios considerados na determinação do preço da unidade de obra: O preço inclui a manutenção e o seguro de responsabilidade civil.
Inclui: Revisão periódica para garantir o seu funcionamento e condições de segurança.
Critério de medição de projecto: Número de unidades previstas, segundo documentação gráfica de Projecto.
Critério de medição de obra: Amortização em forma de aluguer diário, segundo as condições definidas no contrato subscrito com a empresa fornecedora.

| Código | Un | Descrição | Rendimento | Preço | Importância |
|---|---|---|---|---|---|
| mq12bau065b | Ud | Aluguer diário de bomba submergível para micropoço, "PANTALLAX", de 3 kW de potência, incluindo tubagem de impulsão até a sua ligação com o colector perimetral ou o ponto de descarga, válvula de regulação de caudal, válvula antirretorno, quadro de protecção, sondas de nível, filtros, acessórios, uniões e peças especiais para a instalação da bomba e a sua ligação à rede eléctrica. (equipamento) | 1 | 33.04 | 33.040 |
| % | % | Custos directos complementares | 2 % | 33.040 | 0.661 |
|  |  | Custos directos |  |  | 33.701 |
