# Poço de bombagem provisório

- Propriedade do ficheiro: CYPE Ingenieros S.A.
- Formato: FIEBDC-3/2016
- Programa: Gerador de preços para construção civil. CYPE Ingenieros, S.A.
- Data: 22/10/2024
- Moeda: EUR
- Custos indirectos: 3 %
- IVA: 23 %

## A Acondicionamento do terreno

### AH Bombagens

#### AHP Poços de bombagem

**AHP010** Ud Poço de bombagem provisório.
Poço de bombagem provisório, "PANTALLAX", até 14 m de profundidade, realizado com tubo de aço de 45 cm de diâmetro, para alojamento de bomba submergível, a utilizar nos trabalhos de bombagem de água do fundo da escavação.
Critérios considerados na determinação do preço da unidade de obra: O preço não inclui a bomba submergível.
Inclui: Cravação do tubo para formar o poço. Escavação do poço pelo interior do tubo. Armazenamento do material removido. Enchimento do poço.
Critério de medição de projecto: Número de unidades previstas, segundo documentação gráfica de Projecto.
Critério de medição de obra: Medir-se-á o número de unidades realmente executadas segundo especificações de Projecto.

| Código | Un | Descrição | Rendimento | Preço | Importância |
|---|---|---|---|---|---|
| mt11dap010b | Ud | Poço de bombagem provisório, "PANTALLAX", até 14 m de profundidade, realizado com tubo de aço de 45 cm de diâmetro. (material) | 1 | 2620 | 2620.000 |
| % | % | Custos directos complementares | 2 % | 2620.000 | 52.400 |
|  |  | Custos directos |  |  | 2672.400 |

Resíduos:
- colocação: mt11dap010b Poço de bombagem provisório, "PANTALLAX", até 14 m de profundidade, realizado com tubo de aço de 45 cm de diâmetro; factor de resíduo 0.006

## Recursos

**mt11dap010b** Ud Poço de bombagem provisório, "PANTALLAX", até 14 m de profundidade, realizado com tubo de aço de 45 cm de diâmetro
Dados técnicos: Custo energético 2921.419 MJ; Emissão de CO2 151.560 kg; Código LER 17 04 05; Massa do elemento 296.8 kg; Volume 0.141333 m3
Resíduos:
- embalagem: re170203 Plástico. (componente de resíduo); rendimento 0.04 kg; Código LER 17 02 03; Massa do elemento 1 kg; Volume 0.001667 m3
