# Instalação de equipamento de sistema Wellpoint

- Propriedade do ficheiro: CYPE Ingenieros S.A.
- Formato: FIEBDC-3/2016
- Programa: Gerador de preços para construção civil. CYPE Ingenieros, S.A.
- Data: 10/02/2025
- Moeda: EUR
- Custos indirectos: 3 %
- IVA: 23 %

## A Acondicionamento do terreno

### AH Bombagens

#### AHW Sistema Wellpoint

**AHW020** Ud Instalação de equipamento de sistema Wellpoint.
Instalação de equipamento completo para rebaixamento do nível freático, sistema de drenagem Wellpoint, "PANTALLAX", composto por um máximo de 40 lanças ou pontas filtrantes de 5 a 6 m de comprimento, cravadas através de uma bomba especial à volta da área a drenar e unidas, através de cordões de pressão, a um colector perimetral de até 70 m de comprimento, pelo qual a água é aspirada, graças a uma bomba de vazio de 8,8 kW de potência. Incluindo tubagem de drenagem de 6" de diâmetro e até 50 m de comprimento, desde colector perimetral a ponto de descarga e linha de ligação à rede eléctrica de até 25 m de comprimento.
Critérios considerados na determinação do preço da unidade de obra: O preço inclui o deslocamento à obra do pessoal especializado.
Inclui: Marcação. Cravação das lanças no terreno. Instalação do colector perimetral. Instalação da tubagem de descarga. Ligação das lanças ao colector perimetral. Instalação das bombas e ligação à rede.
Critério de medição de projecto: Número de unidades previstas, segundo documentação gráfica de Projecto.
Critério de medição de obra: Medir-se-á o número de unidades realmente executadas segundo especificações de Projecto.

| Código | Un | Descrição | Rendimento | Preço | Importância |
|---|---|---|---|---|---|
| mq12swp020b | Ud | Instalação de equipamento de sistema de drenagem Wellpoint, "PANTALLAX", composto por um máximo de 40 lanças ou pontas filtrantes de 5 a 6 m de comprimento, cravadas através de uma bomba especial à volta da área a drenar e unidas, através de cordões de pressão, a um colector perimetral de até 70 m de comprimento, pelo qual a água é aspirada, graças a uma bomba de vazio de 8,8 kW de potência, incluindo tubagem de drenagem de 6" de diâmetro e até 50 m de comprimento, desde colector perimetral a ponto de descarga e linha de ligação à rede eléctrica de até 25 m de comprimento. (equipamento) | 1 | 1148 | 1148.000 |
| % | % | Custos directos complementares | 2 % | 1148.000 | 22.960 |
|  |  | Custos directos |  |  | 1170.960 |
