# Aluguer de equipamento de sistema Wellpoint

- Propriedade do ficheiro: CYPE Ingenieros S.A.
- Formato: FIEBDC-3/2016
- Programa: Gerador de preços para construção civil. CYPE Ingenieros, S.A.
- Data: 10/02/2025
- Moeda: EUR
- Custos indirectos: 3 %
- IVA: 23 %

## A Acondicionamento do terreno

### AH Bombagens

#### AHW Sistema Wellpoint

**AHW030** Ud Aluguer de equipamento de sistema Wellpoint.
Aluguer diário de equipamento completo para rebaixamento do nível freático, sistema de drenagem Wellpoint, "PANTALLAX", composto por um máximo de 40 lanças ou pontas filtrantes de 5 a 6 m de comprimento, colocadas à volta da área a drenar e unidas, através de cordões de pressão, a um colector perimetral de até 70 m de comprimento, pelo qual a água é aspirada, graças a uma bomba de vazio de 8,8 kW de potência.
Critérios considerados na determinação do preço da unidade de obra: O preço inclui a manutenção e o seguro de responsabilidade civil.
Inclui: Revisão periódica para garantir o seu funcionamento e condições de segurança.
Critério de medição de projecto: Número de unidades previstas, segundo documentação gráfica de Projecto.
Critério de medição de obra: Amortização em forma de aluguer diário, segundo as condições definidas no contrato subscrito com a empresa fornecedora.

| Código | Un | Descrição | Rendimento | Preço | Importância |
|---|---|---|---|---|---|
| mq12swp050b | Ud | Aluguer diário de equipamento de sistema de drenagem Wellpoint, "PANTALLAX", composto por um máximo de 40 lanças ou pontas filtrantes de 5 a 6 m de comprimento, colocadas à volta da área a drenar e unidas, através de cordões de pressão, a um colector perimetral de até 70 m de comprimento, pelo qual a água é aspirada, graças a uma bomba de vazio de 8,8 kW de potência. (equipamento) | 1 | 92.96 | 92.960 |
| % | % | Custos directos complementares | 2 % | 92.960 | 1.859 |
|  |  | Custos directos |  |  | 94.819 |
